# Leinestr. 21-22 / Lichtenrader Str. 31, 12049 Berlin
Angebotsaufforderung (GAEB DA XML 3.2, DA83)
Projekt: 764
Währung: EUR
Vergabeart: Beschränkte Ausschreibung
Erstellt mit: GXML Toolbox V3.3 R20230829, iTWO_64 V24.0.454, 11.12.2025

## BV: Leinestr. 21-22 / Lichtenrader Str. 31, 12049 Berlin
Bauvorhaben:

Leinestr. 21-22 / Lichtenrader Str. 31, 12049 Berlin

Gewerk: Fenster
Angaben zum Bauwerk
42 Wohneinheiten mit ca. 260 Fenstern

Ausführungsort:
Wohnungen der Häuser Leinestraße 21-22 / Lichtenrader Str. 31, 12049 Berlin

Weitere Gewerke die bei der Gesamtmodernisierung tätig sind:
Maler/Maurer (WDVS)
Elektriker (Elektrostrangsanierung)

Vor Angebotsabgabe ist zwingend eine
Ortsbesichtigung durchzuführen.

Ausführungszeitraum:
Ab März 2026 bis Juli 2026, bzw. in Absprache mit der Bauleitung

Berkant Altun
Tel.: +49 30 221821119
E-Mail: berkant.altun@covivio.immo
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## A) ALLGEMEINE VORBEMERKUNGEN
A) ALLGEMEINE VORBEMERKUNGEN FÜR LEISTUNGSVERZEICHNISSE

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio  um einen verbesserten Kundendienst herauszustellen.

2) Die Mieter betroffener Häuser sind rechtzeitig vor Durchführung der Reparaturarbeiten zu verständigen, ggf. durch Aushang im Treppenhaus oder auch individuelle Terminvereinbarung mit dem einzelnen Mieter.

3) Bei Arbeiten in Wohnungen sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen)

6) das, ggf. tägliche, Säubern der Arbeitsstelle

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

## B) ALLGEMEINE TECHNISCHE VORBEMERKUNGEN
B) ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften –– z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

Die nachfolgenden Positionen beinhalten alle erforderlichen Vor- und Nebenarbeiten auch wenn diese nicht gesondert erwähnt sind.

## C) GEWERKESPEZIFISCHE VORBEMERKUNGEN
Besondere Technische Vorbemerkungen für
die Lieferung und Einbau von Kunststofffenster, Türen aus PVC-U,
ist vom Auftragnehmer ein Übereinstimmungsnachweis zu führen und die Produkte
(z.B. im Lieferschein) sind mit dem Ü-Zeichen zu kennzeichnen.
Hierzu ist eine werkseigene Produktionskontrolle notwendig. Betriebe, die das RAL-Gütezeichen
führen und/oder nach ISO 9000 zertifiziert sind, erfüllen diese Voraussetzung automatisch.
seit 01.07.2013 sind alle Fenster und Aussentüren mit der CE Kennzeichnung die mandatierten
Eigenschaften nach der Produktnorm DIN EN 14351-1 zu deklarieren.

Die Empfehlungen des Institutes für Fenstertechnik Rosenheim für die Gütegemeinschaft
Kunststofffenster, Leitfaden Empfehlung vom PFB (Prüfzentrum für Bauelemente)
Stand Dezember 2016 sind zu berücksichtigen.

Aufmaß, Zeichnungen zur Fensterübersicht und Fensteraufteilung, Detailzeichnungen sind bei
Bedarf in Abstimmung mit der Bauleitung zu liefern und werden nicht gesondert vergütet.

Die neue sichtbare Glasfläche darf eine Minderung von max. 10 % zur alten nicht
überschreiten.

Zusätzliche Technisch Bemerkung
Statische Anforderungen:
Die Fensterkonstruktion muss so am Baukörper befestigt werden, dass alle auf sie einwirkenden
Kräfte in den Baukörper abgeleitet werden. Zusätzliche Lasten aus dem Baukörper dürfen nicht
vom Fenster aufgenommen werden.

Unter den angenommenen Beanspruchungen darf sich die Konstruktion nicht mehr als 1/300 bzw.
1/200 der Länge, maximal jedoch 15 mm durchbiegen. Die Durchbiegung der einzelnen
Verglasungen zwischen den Scheibenkanten darf nicht über 8mm liegen.
- DIN 1055 Teil 3: Eigen und Nutzlasten für Hochbauten
- DIN 1055 Teil 4: Windlasten
- DIN EN 12210: Fenster und Türen - Widerstandsfähigkeit bei Windlast - Klassifizierung
- DIN EN 12211: Fenster und Türen - Widerstandsfähigkeit bei Windlast - Prüfverfahren

Schlagregen- und Fugendurchlässigkeit:
Schlagregendichtheit und Fugendurchlässigkeit müssen entsprechend der DIN EN 12207 / 12208
ausgeführt werden. Der Widerstand bei Windlast muss den Normen DIN EN 12210 und DIN
12211 entsprechen.

Wärme- und Feuchtigkeitsschutz:
-Die mit der GEG festgelegten, für beheizte Wohnräume geltenden, Mindestanforderungen
an die U-Werte für Fenster und Verglasungen bei der Sanierung sind einzuhalten.
- Sie betragen: Uw 1,3 W/ (m² K); Ug 1,1 W/ (m² K)
ACHTUNG ZULAGE BEG UW 0,95 W/m2K

Die Einwirkung von Schlagregen und Tauwasser ist so zu begrenzen, dass Schäden vermieden
werden.

- DIN 4108 Beiblatt 2: Wärmebrücken - Planungs- und Ausführungsbeispiele
- DIN EN ISO 10211: Wärmebrücken im Hochbau - Wärmeströme und Oberflächentemperaturen

Schallschutz:
Für den Schallschutz gelten DIN 4109, sowie DIN EN 20140, DIN EN 717.Anschlüsse zwischen Fenster- (Türen) und Baukörper sind unter Beachtung der Anforderungen an
die Schalldämmung der Fenster- (Türen) auszubilden.(tatsächlicher Lärmpegelbereich)
Alu-Fensterbänke und Blechverkleidungen sind zu entdröhnen. Hier ist auch die DIN 18360 zu
beachten.

Einbruchhemmung:
Für die Einbruchhemmung gelten DIN EN 1627 (Anforderungen und Klassifizierung), DIN EN
1628-1630 (Prüfverfahren), DIN EN 356 (einbruchhemmende Verglasung), sowie Aushebelschutz-
Richtlinien. Die Einstufung in die Widerstandsklassen RC 1 bis RC 6 ist durch einen gültigen
Prüfbericht nachzuweisen.Für angrenzende Bauteile müssen ebenfalls Anforderungen nach DIN
EN 1627 zugrundegelegt werden. Nichttransparente Ausfachungen nach DIN EN 356.

Werkstoffe:
PVC-U: Es sind nur Kunststoffprofile aus Qualitätsmarkenrohstoffen auf der Basis eines
weichmacherfreien, hochschlagzähen Polyvinylchlorids (PVC-U) zugelassen.
Die Formmasse für Frischmaterial muss in den Materialeigenschaften min. dem Typ:
- ISO 1163-PVC-U, EDLP,082-25-T23, entsprechen.
Für die Qualität der Kunststoffprofile gilt die RAL Güte- und Prüfbestimmung
Die Hauptprofile müssen den Anforderungen der Klasse A entsprechen.

Rahmenverbindungen:
Bei geschweißten Rahmenverbindungen muss die Nahtgüte der Eck- und T-Stöße den Werten
der RAL- GFZ-695 Gütebestimmungen entsprechen. Eckverbindungen sind im Press-Stumpf-
Schweißverfahren herzustellen. Gehrungen müssen der Scheibenlast und den funktionellen
Belastungen dauerhaft standhalten. Bei Riegel und Pfosten sind einwandfrei abdichtende
Schraubverbindungen zugelassen.

Metallteile:
Alle Aussteifungen müssen aus sendzimirverzinkten oder nicht rostenden Stahl sein.
Dichtungen:
Außendichtungen zwischen Blend- und Flügelrahmen, sowie zwischen Glas und Glasleiste
müssen systemgerecht sein. Es dürfen nur vom Systemhersteller zugelassene Dichtungen
verwendet werden. Alle Dichtungen müssen auswechselbar sein.

Glaseinbau:
Für Verglasungsarbeiten gelten die Verarbeitungshinweise der Glashersteller,
DIN 18361 (Verglasungsarbeiten)
DIN 18545 (Abdichten von Verglasungen, Verarbeitungsrichtlinien der Dichtstoffhersteller,
Verarbeitungsrichtlinien der Profilhersteller).

Glasaufbau:
Es dürfen nur Glasscheiben verwendet werden, die im Randverbund ein Herstellungsdatum und
die technischen Eigenschaften (z. B. U-Wert) aufweisen. Mehrscheibenverglasungen müssen der
Beanspruchungsgruppe 5, nach DIN 18545, Teil 3, (Verglasungstabelle vom Institut für
Fenstertechnik in Rosenheim) entsprechen. Brüstungsscheiben sind raumseitig mit VSG
auszuführen. Der Einbau von Paneelen erfolgt sinngemäß, ggf. mit Falzverbreiterungsprofilen.
Scheibendicke, Dichtprofile und Glasleisten müssen aufeinander abgestimmt sein.

Verklotzen:
Tragende Klötze müssen mind. 100 mm lang und gegen Verrutschen gesichert sein. Trage- und
Distanzklötze sind entsprechend der Flügelöffnungsart, nach den Richtlinien der techn.
Beratungsstelle des Glaserhandwerks einzusetzen. Grundsätzlich dürfen keine Holzklötze
verwendet werden. Zur Verwendung kommen nur Klötze aus weichmacherfreien Kunststoffen.

Beschläge:
Beschläge müssen nach DIN 18357 ausgebildet sein und den Güte- und Prüfbestimmungen der
Gütegemeinschaft entsprechen. Die Prüfnachweise müssen auf die geforderten Banspruchungen
und Flügelgröße ausgestellt sein. Eck-, Scherenlager und Rollzapfen müssen justierbar sein. Das
Ecklager muss den Flügel bei jeder Stellung sicher führen und ein Aushebeln durch
aufschlagende Flügel verhindern. Die Ausstellschere muss sicher verhindern, dass sich der Flügel
bei einer Fehlbedienung aushängt oder aufschlägt.
Bei Kippbeschlägen mit Gestänge muss zusätzlich eine Sicherungsschere im Falz angebracht
werden. Für Drehbeschläge müssen die Scharniere und Lager im Eckbereich angebracht werden
und verstellbar sein. Entsprechend der Flügelhöhe sind auf der Bandseite ausreichend
Verriegelungen zu montieren. Balkon- und / oder Terrassentüren erhalten Rollschnäpper und
Zuziehgriff.  Blendrahmenschwellen erhalten einen Alu-Trittschutz. Fenster im Erdgeschoß
(RC2N)
Sämtl. Fenster und Türen im Erdgeschoß erhalten einen einbruchhemmenden Beschlag, o.
gleichw. , mit Fehlbedienungssperre.

Montage:
Der Ausgleich von Bewegungen durch Temperaturveränderungen, Windlasten und
Bauwerksverformungen muss gewährleistet sein. Die Befestigung muss mit auf das Mauerwerk
abgestimmten Durchsteckdübel oder Ankern, spannungsfrei erfolgen. Leitfaden zur Montage von
Fenster und Haustüren / 5. Auflage 2010 Der "Prüf- und Bewertungsstandard der
Gütegemeinschaft für Kunststoff- Fensterprofile" im Qualitätsverband Kunststofferzeugnisse e.V.
zu berücksichtigen. Die Anbindung von zusätzlichen Bauteilen an das Fenster ist nicht zulässig
(z.B. Geländer)

Fugenabdichtung:
Die Anschlüsse zum Baukörper müssen den bauphysikalischen Anforderungen gerecht werden, d.
h. die Normen zum Wärme-, Feuchtigkeits-, Schallschutz sind einzuhalten. Die Abdichtung der
Fuge muss einen Dampfdruckausgleich zur Außenseite ermöglichen (somit Abdichtung innen
dichter als außen). Eine Zweiflankenhaftung ist sicherzustellen, wobei nichtsaugende
Hinterfüllmaterialien einzusetzen sind. Anschließend sind die Fenster und Fenstertüranlagen
vierseitig zu verleisten. Fußleisten und Viertelstäbe im Bereich von Fenstertüren sind vor Einbus
der neuen Anlage auszubauen und im Zuge der Verleistung wieder anzubringen, ggfs. zu
erneuern.

Fensterfalzlüfter:
In jedem Fenster-Teil-Element sind Fensterfalzlüfter Regel-Air  PLUS / FFL
(mind. 1 Stk. paarweise) o. glw. Systeme zu berücksichtigen. Entsprechend kann die Anzahl
aufgrund der Größe und Auteilung je Fensteranlage abweichen.

Profilausbildung:
Alle Basisprofile müssen als mind. 5-Kammerprofile ausgebildet sein. Die äußeren und inneren
Sichtflächen müssen nach RAL 3 mm (Klasse A) und die Profiltiefe muss min. 70mm betragen.
Die Befestigung aller Beschlagteile muss durch min. zwei PVC-Wandungen erfolgen.
Blend- und Flügelrahmenfalze müssen nach Vorschrift entwässert, Glasfalze zusätzlich belüftet
werden. Entwässerungsschlitze müssen min. 6 x 30 mm groß und entsprechend den Richtlinien
angeordnet sein. Ein öffnen der Verstärkungskammer ist nicht zulässig. Entwässerungsöffnungen
in den Sichtflächen sollen durch PVC-Kappen abgedeckt werden.

Zulage BEG:
Um eine Bundesförderung für effiziente Gebäude (BEG) zu erhalten,
ist ein mordernes Rahmensystem zu verbauen, Uw-Wert von max. 0,95 W/m²K (Ug 0,6 W/m²K,
WARME KANTE) einzuhalten.

Systembeschreibung Kunststofffenster (BEG):
lsolierglaselement in Kunststoff, Entwässerung nach vorn mit ggf. erforderlichen statischen
Profilen neu herstellen und liefern. Das vorhandene Element vorsichtig ausbauen und fachgerecht
entsorgen. Das neue Element nach RAL-Richtlinie einbauen. (d.h. Element Verklotzen, mit
speziellen Kraeinem angepassten dampfdiffusionsoffenen Dichtungsband fur den Aussenbereich
einbringen, mit Stopfwolle oder Schaum einem rundem Hintergrundmaterial und Versieglung oder
mit einem rundem Hintergrundmaterial und Versiegelung oder mit einem Alu- oder Varioband als
Dampfsperre den lnnenbereich abdichten, ohne anfallender Maurer- und Malerarbeiten. Die
Abdeckarbeiten und Besenreinigung, nach erfolgter Erneuerung, für den direkten Arbeitsort sind in
den Preisen enthalten. Detail Standartausführung Kunststoff: Element hier: 7 Kammer-Profil, RAL
geprüftes Element, Beschlag: Markenfabrikat, Einhand-DK, verdeckt liegend mit bandseitiger
Aushebelsicherung, mit 2Stück Sicherheitsschließblechen, FIügelheber und
Fehlbedienungssperre; Einstiegssicherung in Kippstellung; Scherenlagenbolzen gesichert, Farbe:
innen weiß / außen weiß; Bautiefe 80mm, FIügel: FIügel flachversetzt; Dichtung:
Anschlagsdichtung sw / grau ( bei weissen Profilen ) FIügel und Blendrahmen; Glas:
Wärmeschutzglas-3-fach ,einem Ug Wert 0,6; Verleistung: Flach-/Kammersystem inkl.
Rahmenverbreiterungsprofil bis 70 mm
Alle Fenster sind standardmäßig und ohne Aufpreis mit vorgerüsteter Sicherheit in allen
Eckumlenkungen sowie Mittelverriegelung mit Pilzzapfen und einer Niveauschaltsperre zur
Vermeidung von Fehlbedienungen auszustatten.

In jedem Fenster-Teil-Element sind Fensterfalzlüfter Regel-Air PLUS / FFL (mind. 1 Stk.
paarweise) o. glw. Systeme zu berücksichtigen. Entsprechend kann die Anzahl aufgrund der
Größe und Auteilung je Fensteranlage abweichen.

Balkon- und / oder Terrassentüren erhalten Rollschnäpper und Zuziehgriff. Blendrahmenschwellen
erhalten einen Alu Trittschutz. Fenster im Erdgeschoß (RC2N). Sämtl. Fenster und Türen im
Erdgeschoß erhalten eineneinbruchhemmenden Beschlag, o. gleichw. , mit
Fehlbedienungssperre. Sämtl.Fenster und Türen unabhängig des Geschosses erhalten eine
Hebelsperre (statt abschließbarer Formolive).

Wärmeschutz-Isolierverglasung (Schallschutzverglas SSK IV straßenseitig), bestehend aus
Floatglas entsprechenden Scheibenzwischenraum, bzw. in den erforderlichen Glasstärken,
einschl. der erforderlichen Dichtungen für Trockenverglasung, fertig verglast. Diese Verglasung ist
innenseitig neutral beschichtet und hat einen Wärmedurchgangskoeffizient Ug von 0,6 W/m²K.

Um eine Bundesförderung für effiziente Gebäude (BEG) zu erhalten, ist der Uw-Wert von max.
0,95 W/m²K nachweislich einzuhalten!

Im Fensterpreis müssen folgende Nebenleistungen enthalten
sein, sofern nicht gesondert aufgezeigt::
- 1 Aufmaß (die im Angebot angebeben Maße verstehen sich als Ca-Maße) vor
Ort, bei Neubau/Sanierung nur mit Meterriß
- Demontage, Transport und Entsorgung der alten Fenster sowie
Fensterbänke
- Für evtl. Demontage und Entsorgung von asbesthaltigen Stoffen
wird ein Mehrpreis je nach Aufwand berechnet.
- äußere Abdichtung, schlagregendicht mit vorkomprimiertem
Dichtband entsprechender Stärke und Folie
- Ausschäumen der Bauanschlußfuge mit PU-Schaum
- Fensterbankanschlußprofil
- Schichtstoff Innenfensterbänke, in Standardfarben des Herstellers, Ausladung 25 cm, fertig montiert
- Innenabdichtung dampfdicht mit überputzbarer Fensterfolie
oder Dichtband
- Innenbeleistung mit PVC-Material bis 60 mm Breite
- Innenversiegelung (Schönheitsfuge)
- Justieren der Fenster
- Alle Fenster und Balkontüren sind mit Bediensperren/Druckknopfoliven zu
versehen
Es ist dringend darauf zu achten, dass der Einbau der neuen Kunststofffenster mit einer
größtmöglichen Fensterfläche zu erfolgen hat.
Durch das anbringen des WDVS (ca. 3cm Leibung) darf die Fensterfläche später max.
kleiner 10% als vorh. sein.

Genehmigungen:
Die Beantragung der Straßenlandsondernutzung und der verkehrsrechtlichen
Genehmigung erfolgt durch den Auftraggeber

## 271 Kunststofffenster
Datum: 11.12.2025

### Bereich 01 Vorbereitende Arbeiten

#### Abschnitt 01.01 Bestandsaufnahme

**01.01.0010 Bestandsaufnahme / Feinaufmaß**
Leistungsgegenstand:

Diese Position umfasst die vollständige, lückenlose und fehlerfreie Aufnahme aller baulichen und geometrischen Merkmale von ca. 260 bestehenden Fenstern (Einzelstücke, Typenfenster und Sonderformen) zur Vorbereitung der Fenstererneuerung. Das Aufmaß dient als verbindliche Grundlage für die Fertigung der neuen Fenster.

Das Aufmaß ist in digitaler Form (vorzugsweise als Excel-Tabelle oder vergleichbares Format) zu erfassen.

Zu erfassende Aufmaßparameter:

A) Rohbaulichte Maße (Laibungsmaße):
  - Lichtes Höhenmaß (an mindestens 2 Stellen: links, rechts)
  - Lichtes Breitenmaß (an mindestens 3 Stellen: oben, Mitte,
  unten)
  - Wandstärke (Dicke der Laibung)
  - Planität und Rechtwinkligkeit der Laibungsflächen (Angabe
  von Abweichungen)
  - Zustand und Tragfähigkeit des Mauerwerks/der Laibung

B) Bestandsfenster:
  - Öffnungsrichtungen
  - Breite und Höhe des vorhandenen Fensterflügels
  (Außenmaß)
  - Breite und Höhe des vorhandenen Fensterrahmens
  (Außenmaß)
  - Einbaulage des alten Rahmens (z.B. mittig, außenbündig,
  innenbündig)
  - Art des vorhandenen Fensterprofils und Material (z.B.
  Kunststoff 5-Kammer, Holz-Alu)
  - Vorhandene Verglasung (Glasflächen) und
  Scheibenaufbau

C) Besonderheiten und Anschlüsse:
  - Art und Maße der Fensterbänke (innen und außen)
  - Vorhandene Rollläden, Raffstores, Markisen? (Ja/Nein, Typ,
  Kastenmaße, Antriebsart)
  - Elektrische Versorgung für Rollladenantriebe vorhanden?
Menge: 265,000 Stk

### Bereich 02 Baustelleneinrichtung

#### Abschnitt 02.01 Baustelleneinrichtung

**02.01.0000 Baustelleneinrichtung für die Leistungen des AN**
*** Pauschalposition
Einrichten, Vorhalten, Unterhalten und Räumen der
Baustelle für die im nachfolgenen Leistungsverzeichnis beschriebenen Arbeiten.
Die Baustelleneinrichtung beinhaltet insbesondere
alle erforderlichen Bauzäune sowie Absperrungen
zur Verkehrssicherung (insbesondere Einrichtung,
Vorhaltung
und Beräumung der Halteverbotszone öffentliches
Straßenlandes
nach VRAO, Förder- und Transportanlagen, Geräte,
Werkzeuge,
Mannschaftsunterkünfte, Lagerräume, Zufahrten, Schutz
vor Unfallgefahren, Witterungseinflüssen sowie
Diebstahl von Arbeitsgerät.
Vorhaltezeit: gesamte Bauzeit
Menge: 1,000 psch

**02.01.0001 Sanitäre Anlage**
*** Pauschalposition
Aufstellen, Vorhalten und wieder Entfernen eines
Chemikalienklosetts mit Waschgelegenheit nach
Vorschrift der Arbeitsstättenverordnung, Paragraph 45.
Vorhaltezeit: gesamte Bauzeit
Menge: 1,000 psch

**02.01.0002 Wasch - und -WC-Container**
*** Bedarfsposition ohne GB
Wasch- und WC-Container, liefern,
aufstellen, vorhalten und wieder abbauen
und abtransportieren
Maße: 6.058 mm x 2.438 mm x 2.800 mm
Rauminnenhöhe: 2.500 mm
Strom-Anschluss: 32 A CEE, 400 V
Sanitär-Anschluss: Frischwasser 3/4", Abwasser DN 100
· 4 WC + 4 Urinale + 3 Waschplätze
· Elektrische Beheizung
· Beleuchtung und Elektroinstallation
Vorhaltezeit: gesamte Bauzeit
Menge: 1,000 St

**02.01.0003 Bauwasseranschluss**
*** Pauschalposition
*** Bedarfsposition ohne GB
Beauftragung eines Sanitärfachbetriebes zur
Herstellung, Vorhaltung und Demontage eines
Bauwasseranschlusses incl. Verbrauchsmessung.
Vorhaltezeit: gesamte Bauzeit
Menge: 1,000 psch

**02.01.0004 Baustromanschluss**
*** Pauschalposition
*** Bedarfsposition ohne GB
Beauftragung eines Elektrofachbetriebes zur
Herstellung, Vorhaltung und Demontage eines
für die einzusetzenden Maschinen geeigneten
Stromanschlusses incl. verbrauchsmessung.
Vorhaltezeit: gesamte Bauzeit
Menge: 1,000 psch

### Bereich 03 Fensteraustausch

#### Abschnitt 03.00 LEITBESCHREIBUNG Kunststofffenster

*Hinweis: Leitbeschreibung Kunststofffenster - Teil 1*
Fensterelement mit Rahmen aus Kunststoff, einschl. Scheibenisolierverglasung und kompletten Beschlägen, liefern und montieren.

Gesamtabmessungen B x H: siehe Position
Befestigungsuntergrund: Beton/MW
Form: rechteckig
Rahmenoberflächen Blend- und Flügelrahmen: endbehandelt, einfarbig u. coextrudiert.
Wetter- und raumseitig: RAL 9016, weiß

Anforderungen Wärmeschutz Fensterelement DIN EN ISO10077-1, DIN V 4108-4:
Uw=0,95 W/m2K, g-Wert: 0,5

Uf-Wert nach technischer Erfordernis, um den Uw-Wert von max. = 0,95 W/m²K zu erreichen.
Die Fenster sind gütegesichert gemäß den Richtlinien RAL-RG 716/1 und RAL-GZ716/1
auszuführen.

Ug-Wert nach technischer Erfordernis, um den Uw-Wert von max. = 0,95 W/m²K zu erreichen.

Energiedurchlassgrad g-Wert nach EN 410 : 0,5

Verglasung für beschriebene Schallschutzklasse.

Die Montagerichtlinien der "RAL-Gütegemeinschaft Fenster" sind bei der Montage einzuhalten.

Anforderungen Schallschutz / Fensterelement:
Schallschutzklasse 2

Anforderungen Einbruchhemmung: keine
(Bedarf: Alle Fensterelemente im Erdgeschoss mit Einbruchsschutz RC2N)

Teilung: siehe Position
Funktion: siehe Position

Fensterprofil:
Mehrkammerprofil aus Kunststoff mit statisch-konstruktiv erforderlichen sendzimirverzinkten
Stahlverstärkungen, flächenversetzte Ausführung mit zweifach abgeschrägter Glasleiste.

Material Kunststoff:
Kunststoffprofile auf Basis eines weichmacherfreien, hochschlagzähen Polyvinylchlorids (PVC-U).
Bestehend entweder vollständig aus Frischmaterial oder aus einem Recyclatkern, wenn dieser in
coextrusion hergestellt und umlaufend durch PVC-U Frischmaterial abgedeckt ist.
Die Formmasse für Frischmaterial muss in den Materialeigenschaften mindestens dem Typ ISO
1163-PVC-U, EDLP,082-25-T23, entsprechen.

Metallteile zur Aussteifung:
Einschließlich aller statisch-konstruktiv erforderlicher Aussteifungen aus sendzimirverzinktem Stahl,
mit einer Mindestwandstärke t = 1,5 mm.
Güte der Stahlprofile entspricht den Bezeichnungen DX51D+Z150-NA. Es gelten hierfür die
Normen DIN EN 10327, DIN EN 10162 und für Toleranzen DIN EN 10143.
Dichtungen:
Ausführung mit drei Dichtungsebenen, systemgerecht mit vom Hersteller zugelassenen
Dichtungen.
Blend- und Flügelrahmenfalze müssen nach Vorschrift entwässert, Glasfalze zusätzlich belüftet
werden.
Entwässerungsschlitze müssen min. 6 x 30 mm groß und entsprechend den Richtlinien angeordnet
sein.
Ein Öffnen der Verstärkungskammer ist nicht zulässig. Entwässerungsöffnungen in den
Sichtflächen sollen durch PVC-Kappen abgedeckt werden.

*Hinweis: Leitbeschreibung Kunststofffenster - Teil 2*
Rahmenverbindungen:
Bei geschweißten Rahmenverbindungen muss die Nahtgüte der Eck- und T-Stöße den Werten der
RAL-Gütebestimmungen entsprechen. Eckverbindungen sind im Press-Stumpf-Schweißverfahren
herzustellen.
Gehrungen müssen der Scheibenlast und den funktionellen Belastungen dauerhaft standhalten.
Bei Riegel und Pfosten sind einwandfreie abdichtende Schraubverbindungen zugelassen.

Profilabmessungen:
Bautiefe je nach System und statisch-konstruktiven Erfordernissen. Profilansichtsbreiten gemäß
Planung.

Rahmenverbreiterungen:
Fensterelement mit vierseitig umlaufenden Rahmenverbreiterungen, nach statisch-konstruktiven
Erfordernissen.
Mit äußerem und raumseitigem Bankanschlussprofil
(raumseitig vorgerichtet für die Aufnahme einer Werzalit-Fensterbank)
wetterseitig vorgerichtet für die Aufnahme einer bauseitigen Alublechfensterbank

Profilstärken, Profiltiefen und Stahlverstärkungen nach technischem Erfordernis.
Befestigung und Lastabtrag nach Wahl des AN unter Berücksichtigung der technischen sowie
statisch-konstruktiven Anforderungen.

Lage des Fensterelementes:
In der Rohbauleibung gem. Bestand
Hinweis: Die gesamte Fassade erhält ein WDVS mit Putz, Dämmung d=16 cm

Abstandshalter als thermisch verbesserte Abstandshalter, die das Kriterium der DIN 4108-4:2004-7
Anhang C für einen thermisch verbesserten Randverbund zu erfüllen (warme Kante).

Wetterseitige und raumseitige Abdichtung mit nach RAL zugelassenem Kombi-Dichtband, Breite
des Kombi-Dichtbandes entsprechend der Tiefe des Fensterblendrahmens, Material imprägnierter
PU-Schaum, als Fugendichtungsband für die gleichzeitige innere und äußere Abdichtung von
Fensterfugen mit gleichzeitiger Dämmung. Außenseite schlagregendicht und
dampfdiffussionsoffen.

Angebotenes Fabrikat Fenster:

..........................................
vom Bieter einzutragen

Fenstergriffe:
Hersteller in Anlehnung an Hoppe, Typ Amsterdam

Angebotenes Fabrikat Fenstergriff:

..........................................
vom Bieter einzutragen

#### Abschnitt 03.01 Abriss & Entsorgung Bestandsfenster

**03.01.0000 Fenster < 3,0 m²**
Ausbau und fachgerechte Entsorgung der alten Fenster

alte Fenster unterschiedlicher Größen, ausbauen, abfahren und fachgerecht entsorgen.
Menge: 246,000 St

**03.01.0003 Fenster > 3,0m²**
Ausbau und fachgerechte Entsorgung der alten Kastendoppelfenster

alte Verbundfenster unterschiedlicher Größen, ausbauen, abfahren und fachgerecht entsorgen.
Menge: 17,000 St

**03.01.0005 Ausbau und fachgerechte Entsorgung der Innenfensterbänke**
Ausbau und fachgerechte Entsorgung der Innenfensterbänke

Schadhafte Holz- oder Werzalitfensterbänke, sämtlicher Breiten, ausbauen, abfahren und fachgerecht entsorgen
Menge: 210,000 m

**03.01.0010 Ausbau und fachgerechte Entsorgung der Absturzsicherung und Fenstergitter, Metall**
Fachgerechte Demontage und Entsorgung der Absturzsicherung
aus Metall, inkl. aller erforderlichen Nebenarbeiten. Die Demontage
ist ohne Beschädigung der angrenzenden Bauteile vorzunehmen.
Fassadenrüstung bauseits vorhanden.

Hinweis: Nicht alle Fenster haben eine Absturzstange als
Absturzsicherung.
Menge: 5,000 Stk

#### Abschnitt 03.03 Werk- und Montageplanung

**03.03.0010 Werk- und Montageplanung**
*** Pauschalposition
Technische Bearbeitung und Montageplanung für den gesamten
Umfang der Ausschreibung. Das Anfertigen einer prüffähigen
Statik im Zuge der Werk- und Montageplanung ist auch Teil
dieser Leistung.
Menge: 1,000 psch

#### Abschnitt 03.04 Kunststofffenster, 2-tlg. mit Oberlicht

**03.04.0010 KF, 2-tlg., mit Oberlicht, B/H= 95/185cm, SSK2, Uw= 0,95 W/m²K, g-Wert: 0,5**
Fensterelement gemäß Leitbeschreibung liefern und einbauen.

Beschlag: Dreh-Kipp
Teilung: 2-teilig, 1-Flügel mit OL
Maße: ca. 95 x 185 cm lichtes Öffnungsmaß
Anforderung Schallschutz: SSK2

Einbauort: Straßenseite
Menge: 80,000 St

**03.04.0020 als Zulage vertikale u. horizontale Sprossen**
*** Bedarfsposition mit GB
als Zulage vertikale und horizontale Sprossen, innen und außen aufgeklebt.
Ansichtsbreite 45 mm,
jeweils 1x vertikal mittig Fensterflügel
und 1x horizontal im oberen Drittel des Fensterflügels
Menge: 80,000 St

**03.04.0040 Zulage Regel Air**
Zulage zur Vorposition.
Ausstattung mit Regel-Air
Menge: 80,000 St

**03.04.0050 Zulage ZFH(V) 5-35 mit Wetterschutzhaube WHI 05**
*** Bedarfsposition mit GB
Zulage ZFH von ZFH(V) 5-35 mit Wetterschutzhaube WHI 05 je Fenster
1 Paar RZFH(V) 5-35 mit Wetterschutzhaube WHI 05 gem. Lüftungskonzept
Menge: 80,000 St

**03.04.0060 Zulage Fensterrahmenverbreiterungsprofil 70 mm**
*** Bedarfsposition mit GB
Zulage zur Vorposition:

Fensterrahmenverbreiterungsprofil 70 mm umlaufend für den Anschluß an bauseitiges Mauerwerk für das gesamte Fensterelement
Menge: 80,000 St

**03.04.0061 KF, 2-tlg., mit Oberlicht, B/H= 105/185cm, SSK2, Uw= 0,95 W/m²K, g-Wert: 0,5**
Fensterelement gemäß Leitbeschreibung liefern und einbauen.

Beschlag: Dreh-Kipp
Teilung: 2-teilig, 1-Flügel mit OL
Maße: ca. 105 x 185 cm lichtes Öffnungsmaß
Anforderung Schallschutz: SSK2

Einbauort: Hofseite
Menge: 60,000 St

**03.04.0064 Zulage Regel Air**
Zulage zur Vorposition.
Ausstattung mit Regel-Air
Menge: 60,000 St

**03.04.0065 Zulage ZFH(V) 5-35 mit Wetterschutzhaube WHI 05**
*** Bedarfsposition mit GB
Zulage ZFH von ZFH(V) 5-35 mit Wetterschutzhaube WHI 05 je Fenster
1 Paar RZFH(V) 5-35 mit Wetterschutzhaube WHI 05 gem. Lüftungskonzept
Menge: 60,000 St

**03.04.0066 Zulage Fensterrahmenverbreiterungsprofil 70 mm**
*** Bedarfsposition mit GB
Zulage zur Vorposition
Fensterrahmenverbreiterungsprofil 70 mm
umlaufend für den Anschluß an bauseitiges Mauerwerk
für das gesamte Fensterelement
Menge: 60,000 St

**03.04.0073 KF, 2-tlg., mit Oberlicht, B/H= 120/205cm, SSK2, Uw= 0,95 W/m²K, g-Wert: 0,5**
Fensterelement gemäß Leitbeschreibung liefern und einbauen.

Beschlag: Dreh-Kipp
Teilung: 2-teilig, 1-Flügel mit OL
Maße: ca. 120 x 205 cm lichtes Öffnungsmaß
Anforderung Schallschutz: SSK2

Einbauort: Hofseite
Menge: 14,000 St

**03.04.0076 Zulage Regel Air**
Zulage zur Vorposition.
Ausstattung mit Regel-Air
Menge: 14,000 St

**03.04.0077 Zulage ZFH(V) 5-35 mit Wetterschutzhaube WHI 05**
*** Bedarfsposition mit GB
Zulage ZFH von ZFH(V) 5-35 mit Wetterschutzhaube WHI 05 je Fenster
1 Paar RZFH(V) 5-35 mit Wetterschutzhaube WHI 05 gem. Lüftungskonzept
Menge: 14,000 St

**03.04.0078 Zulage Fensterrahmenverbreiterungsprofil 70 mm**
*** Bedarfsposition mit GB
Zulage zur Vorposition
Fensterrahmenverbreiterungsprofil 70 mm
umlaufend für den Anschluß an bauseitiges Mauerwerk
für das gesamte Fensterelement
Menge: 14,000 St

**03.04.0079 KF, 2-tlg. mit Gitter und OL, B/H= 45/215cm, SSK2, Uw= 0,95 W/m²K, g-Wert: 0,5**
Fensterelement mit Gitter gemäß Leitbeschreibung liefern und einbauen.

Beschlag: Dreh-Kipp
Teilung: 2-teilig, 1-Flügel mit OL
Maße: ca. 45 x 215 cm lichtes Öffnungsmaß
Anforderung Schallschutz: SSK2

Einbauort: Hofseite
Menge: 3,000 St

**03.04.0081 Zulage Regel Air**
Zulage zur Vorposition.
Ausstattung mit Regel-Air
Menge: 3,000 St

**03.04.0082 Zulage ZFH(V) 5-35 mit Wetterschutzhaube WHI 05**
*** Bedarfsposition mit GB
Zulage ZFH von ZFH(V) 5-35 mit Wetterschutzhaube WHI 05 je Fenster
1 Paar RZFH(V) 5-35 mit Wetterschutzhaube WHI 05 gem. Lüftungskonzept
Menge: 3,000 St

**03.04.0083 Zulage Fensterrahmenverbreiterungsprofil 70 mm**
*** Bedarfsposition mit GB
Zulage zur Vorposition
Fensterrahmenverbreiterungsprofil 70 mm
umlaufend für den Anschluß an bauseitiges Mauerwerk
für das gesamte Fensterelement
Menge: 3,000 St

**03.04.0084 KF, 2-tlg. mit Oberlicht, B/H= 50/200cm, SSK2, Uw= 0,95 W/m²K, g-Wert: 0,5**
Fensterelement gemäß Leitbeschreibung liefern und einbauen.

Beschlag: Dreh-Kipp
Teilung: 2-teilig, 1-Flügel mit OL
Maße: ca. 50 x 200 cm lichtes Öffnungsmaß
Anforderung Schallschutz: SSK2

Einbauort: Straßenseite & Hofseite
Menge: 22,000 St

**03.04.0085 als Zulage vertikale u. horizontale Sprossen**
*** Bedarfsposition mit GB
als Zulage vertikale und horizontale Sprossen, innen und außen aufgeklebt.
Ansichtsbreite 45 mm,
jeweils 1 x vertikal mittig Fensterflügel
und 1 x horizontal im oberen Drittel des Fensterflügels

Betroffene Fenster: straßenseitig
Menge: 11,000 St

**03.04.0086 Zulage Regel Air**
Zulage zur Vorposition.
Ausstattung mit Regel-Air
Menge: 22,000 St

**03.04.0087 Zulage ZFH(V) 5-35 mit Wetterschutzhaube WHI 05**
*** Bedarfsposition mit GB
Zulage ZFH von ZFH(V) 5-35 mit Wetterschutzhaube WHI 05 je Fenster
1 Paar RZFH(V) 5-35 mit Wetterschutzhaube WHI 05 gem. Lüftungskonzept
Menge: 22,000 St

**03.04.0088 Zulage Fensterrahmenverbreiterungsprofil 70 mm**
*** Bedarfsposition mit GB
Zulage zur Vorposition
Fensterrahmenverbreiterungsprofil 70 mm
umlaufend für den Anschluß an bauseitiges Mauerwerk
für das gesamte Fensterelement
Menge: 22,000 St

**03.04.0089 KF, 2-tlg. mit Oberlicht, B/H= 110/250cm, SSK2, Uw= 0,95 W/m²K, g-Wert: 0,5 (Balkone & Loggien)**
Fensterelement gemäß Leitbeschreibung liefern und einbauen.

Beschlag: Dreh-Kipp
Teilung: 2-teilig, 1-Flügel mit OL
Maße: ca. 110 x 250 cm lichtes Öffnungsmaß
Anforderung Schallschutz: SSK2

Einbauort: Balkone & Loggien
Menge: 29,000 St

**03.04.0090 als Zulage vertikale u. horizontale Sprossen**
*** Bedarfsposition mit GB
als Zulage vertikale und horizontale Sprossen, innen und außen aufgeklebt
Ansichtsbreite 45 mm,
jeweils 1 x vertikal mittig Fensterflügel
und 1 x horizontal im oberen Drittel des Fensterflügels
Menge: 29,000 St

**03.04.0091 Zulage Regel Air**
Zulage zur Vorposition.
Ausstattung mit Regel-Air
Menge: 29,000 St

**03.04.0092 Zulage ZFH(V) 5-35 mit Wetterschutzhaube WHI 05**
*** Bedarfsposition mit GB
Zulage ZFH von ZFH(V) 5-35 mit Wetterschutzhaube WHI 05 je Fenster
1 Paar RZFH(V) 5-35 mit Wetterschutzhaube WHI 05 gem. Lüftungskonzept
Menge: 29,000 St

**03.04.0093 Zulage Fensterrahmenverbreiterungsprofil 70 mm**
*** Bedarfsposition mit GB
Zulage zur Vorposition
Fensterrahmenverbreiterungsprofil 70 mm
umlaufend für den Anschluß an bauseitiges Mauerwerk
für das gesamte Fensterelement
Menge: 29,000 St

**03.04.0094 KF, mehrtlg: bodentief, mit Oberlicht, BH= 110/250cm & Schaufenster 140/190cm (Loggien)**
KF, mehrteilig: bodentief, mit Oberlicht, BH= 110/250cm & Schaufenster 140/190cm, SSK2, Uw= 0,95 W/m²K, g-Wert: 0,5

Fensterelement gemäß Leitbeschreibung liefern und einbauen.

Beschlag: Dreh-Kipp

Teilung:
bodentiefes Element: 2-teilig, mit Oberlicht
Schaufenster: Festverglasung

Maße:
bodentiefes Element: ca. 110 x 250 cm lichtes Öffnungsmaß
Schaufenster: ca. 140 x 190 cm lichtes Öffnungsmaß

Anforderung Schallschutz: SSK2

Einbauort: Leinestr., Loggien, 1. - 4.OG
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Menge: 4,000 St

**03.04.0095 als Zulage vertikale u. horizontale Sprossen**
*** Bedarfsposition mit GB
als Zulage vertikale und horizontale Sprossen, innen und außen aufgeklebt
Ansichtsbreite 45 mm,
jeweils 1 x vertikal mittig Fensterflügel
und 1 x horizontal im oberen Drittel des Fensterflügels
Menge: 4,000 St

**03.04.0096 Zulage Regel Air**
Zulage zur Vorposition.
Ausstattung mit Regel-Air
Menge: 4,000 St

**03.04.0097 Zulage ZFH(V) 5-35 mit Wetterschutzhaube WHI 05**
*** Bedarfsposition mit GB
Zulage ZFH von ZFH(V) 5-35 mit Wetterschutzhaube WHI 05 je Fenster
1 Paar RZFH(V) 5-35 mit Wetterschutzhaube WHI 05 gem. Lüftungskonzept
Menge: 4,000 St

**03.04.0098 Zulage Fensterrahmenverbreiterungsprofil 70 mm**
*** Bedarfsposition mit GB
Zulage zur Vorposition
Fensterrahmenverbreiterungsprofil 70 mm
umlaufend für den Anschluß an bauseitiges Mauerwerk
für das gesamte Fensterelement
Menge: 4,000 St

#### Abschnitt 03.05 Kunststofffenster, 2-flg.

**03.05.0010 KF, 2-tlg., B/H= 130/185cm, SSK2, Uw= 0,95 W/m²K, g-Wert: 0,5**
Fensterelement gemäß Leitbeschreibung liefern und einbauen.

Beschlag: Dreh-Kipp
Teilung: 2-teilig, 2 Flügel
Maße: ca. 130 x 185 cm lichtes Öffnungsmaß
Anforderung Schallschutz: SSK2

Einbauort: Leinestr., Erdgeschoss
Menge: 1,000 St

**03.05.0020 als Zulage vertikale u. horizontale Sprossen**
*** Bedarfsposition mit GB
als Zulage vertikale und horizontale Sprossen, innen und außen aufgeklebt.
Ansichtsbreite 45 mm,
jeweils 1 x vertikal mittig Fensterflügel
und 1 x horizontal im oberen Drittel des Fensterflügels
Menge: 1,000 St

**03.05.0040 Zulage Regel Air**
Zulage zur Vorposition.
Ausstattung mit Regel-Air
Menge: 1,000 St

**03.05.0050 Zulage ZFH(V) 5-35 mit Wetterschutzhaube WHI 05**
*** Bedarfsposition mit GB
Zulage ZFH von ZFH(V) 5-35 mit Wetterschutzhaube WHI 05 je Fenster
1 Paar RZFH(V) 5-35 mit Wetterschutzhaube WHI 05 gem. Lüftungskonzept
Menge: 1,000 St

**03.05.0060 Zulage Fensterrahmenverbreiterungsprofil 70 mm**
*** Bedarfsposition mit GB
Zulage zur Vorposition
Fensterrahmenverbreiterungsprofil 70 mm
umlaufend für den Anschluß an bauseitiges Mauerwerk
für das gesamte Fensterelement
Menge: 1,000 St

**03.05.0061 KF, 2-tlg., B/H= 210/185cm, SSK2, Uw= 0,95 W/m²K, g-Wert: 0,5**
Fensterelement gemäß Leitbeschreibung liefern und einbauen.

Beschlag: Dreh-Kipp
Teilung: 2-teilig, 2 Flügel
Maße: ca. 210 x 185 cm lichtes Öffnungsmaß
Anforderung Schallschutz: SSK2

Einbauort: Erker Lichtenrader Str., 1. - 3.OG
Menge: 3,000 St

**03.05.0062 als Zulage vertikale u. horizontale Sprossen**
*** Bedarfsposition mit GB
als Zulage vertikale und horizontale Sprossen, innen und außen aufgeklebt.
Ansichtsbreite 45 mm,
jeweils 1 x vertikal mittig Fensterflügel
und 1 x horizontal im oberen Drittel des Fensterflügels
Menge: 3,000 St

**03.05.0064 Zulage Regel Air**
Zulage zur Vorposition.
Ausstattung mit Regel-Air
Menge: 3,000 St

**03.05.0065 Zulage ZFH(V) 5-35 mit Wetterschutzhaube WHI 05**
*** Bedarfsposition mit GB
Zulage ZFH von ZFH(V) 5-35 mit Wetterschutzhaube WHI 05 je Fenster
1 Paar RZFH(V) 5-35 mit Wetterschutzhaube WHI 05 gem. Lüftungskonzept
Menge: 3,000 St

**03.05.0066 Zulage Fensterrahmenverbreiterungsprofil 70 mm**
*** Bedarfsposition mit GB
Zulage zur Vorposition
Fensterrahmenverbreiterungsprofil 70 mm
umlaufend für den Anschluß an bauseitiges Mauerwerk
für das gesamte Fensterelement
Menge: 3,000 St

**03.05.0067 KF, 2-tlg., B/H= 135/225cm, SSK2, Uw= 0,95 W/m²K, g-Wert: 0,5**
Fensterelement gemäß Leitbeschreibung liefern und einbauen.

Beschlag: Dreh-Kipp
Teilung: 2-teilig, 2 Flügel
Maße: ca. 135 x 225 cm lichtes Öffnungsmaß
Anforderung Schallschutz: SSK2

Einbauort: Leinestr. Seitenflügel Hof, EG - 4.OG
Menge: 5,000 St

**03.05.0070 Zulage Regel Air**
Zulage zur Vorposition.
Ausstattung mit Regel-Air
Menge: 5,000 St

**03.05.0071 Zulage ZFH(V) 5-35 mit Wetterschutzhaube WHI 05**
*** Bedarfsposition mit GB
Zulage ZFH von ZFH(V) 5-35 mit Wetterschutzhaube WHI 05 je Fenster
1 Paar RZFH(V) 5-35 mit Wetterschutzhaube WHI 05 gem. Lüftungskonzept
Menge: 5,000 St

**03.05.0072 Zulage Fensterrahmenverbreiterungsprofil 70 mm**
*** Bedarfsposition mit GB
Zulage zur Vorposition
Fensterrahmenverbreiterungsprofil 70 mm
umlaufend für den Anschluß an bauseitiges Mauerwerk
für das gesamte Fensterelement
Menge: 5,000 St

**03.05.0073 KF, 2-tlg., B/H= 110/200cm, SSK2, Uw= 0,95 W/m²K, g-Wert: 0,5**
Fensterelement gemäß Leitbeschreibung liefern und einbauen.

Beschlag: Dreh-Kipp
Teilung: 2-teilig, 2 Flügel
Maße: ca. 110 x 200 cm lichtes Öffnungsmaß
Anforderung Schallschutz: SSK2

Trennwand mittig vom Fenster

Einbauort: Hofseite, EG - 4.OG
Menge: 10,000 St

**03.05.0076 Zulage Regel Air**
Zulage zur Vorposition.
Ausstattung mit Regel-Air
Menge: 10,000 St

**03.05.0077 Zulage ZFH(V) 5-35 mit Wetterschutzhaube WHI 05**
*** Bedarfsposition mit GB
Zulage ZFH von ZFH(V) 5-35 mit Wetterschutzhaube WHI 05 je Fenster
1 Paar RZFH(V) 5-35 mit Wetterschutzhaube WHI 05 gem. Lüftungskonzept
Menge: 10,000 St

**03.05.0078 Zulage Fensterrahmenverbreiterungsprofil 70 mm**
*** Bedarfsposition mit GB
Zulage zur Vorposition
Fensterrahmenverbreiterungsprofil 70 mm
umlaufend für den Anschluß an bauseitiges Mauerwerk
für das gesamte Fensterelement
Menge: 10,000 St

#### Abschnitt 03.07 Fenster, mit Oberlicht und Rollladen

**03.07.0000 KF, 2-tlg. mit Oberlicht & Rollo, B/H= 45/165cm, SSK2, Uw= 0,95 W/m²K, g-Wert: 0,5**
Fensterelement gemäß Leitbeschreibung liefern und einbauen.

Beschlag: Dreh-Kipp
Teilung: 2-teilig, 1-Flügel mit OL
Maße: ca. 45 x 165 cm lichtes Öffnungsmaß
Anforderung Schallschutz: SSK2
Rollladen: ja

Einbauort: Lichtenrader Str., EG
Menge: 1,000 St

**03.07.0001 als Zulage vertikale u. horizontale Sprossen**
*** Bedarfsposition mit GB
als Zulage vertikale und horizontale Sprossen, innen und außen aufgeklebt
Ansichtsbreite 45 mm,
jeweils 1 x vertikal mittig Fensterflügel
und 1 x horizontal im oberen Drittel des Fensterflügels
Menge: 1,000 St

**03.07.0004 Zulage Regel Air**
Zulage zur Vorposition.
Ausstattung mit Regel-Air
Menge: 1,000 St

**03.07.0005 Zulage ZFH(V) 5-35 mit Wetterschutzhaube WHI 05**
*** Bedarfsposition mit GB
Zulage ZFH von ZFH(V) 5-35 mit Wetterschutzhaube WHI 05 je Fenster
1 Paar RZFH(V) 5-35 mit Wetterschutzhaube WHI 05 gem. Lüftungskonzept
Menge: 1,000 St

**03.07.0006 Zulage Fensterrahmenverbreiterungsprofil 70 mm**
*** Bedarfsposition mit GB
Zulage zur Vorposition
Fensterrahmenverbreiterungsprofil 70 mm
umlaufend für den Anschluß an bauseitiges Mauerwerk
für das gesamte Fensterelement
Menge: 1,000 St

#### Abschnitt 03.08 Fenster, mit Rollladen

**03.08.0000 KF, mehrtlg. bodentief mit Rollo, B/H= 100/300cm & Schaufenster B/H= 165/235cm, SSK2, Uw= 0,95 W/m²K, g-Wert: 0,5**
KF, mehrtlg. bodentief mit Rollo, B/H= 100/300cm & Schaufenster B/H= 165/235cm, SSK2, Uw= 0,95 W/m²K, g-Wert: 0,5

Fensterelement gemäß Leitbeschreibung liefern und einbauen.

Beschlag:
bodentiefes Element: Dreh-Kipp
Schaufenster: ohne

Teilung:
bodentiefes Element: 1-teilig, 1-Flügel
Schaufenster: 1-teilig, Festverglasung

Maße:
bodentiefes Element: ca. 100 x 300 cm lichtes Öffnungsmaß
Schaufenster: ca. 165 x 235 cm lichtes Öffnungsmaß

beide Elemente:
Anforderung Schallschutz: SSK1
Rollladen: ja

Einbauort:
Straßenseite 2x Leinestr., 1x Lichtenrader Str., EG
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Menge: 3,000 St

**03.08.0001 als Zulage vertikale u. horizontale Sprossen**
*** Bedarfsposition mit GB
als Zulage vertikale und horizontale Sprossen, innen und außen aufgeklebt
Ansichtsbreite 45 mm,
jeweils 1 x vertikal mittig Fensterflügel
und 1 x horizontal im oberen Drittel des Fensterflügels
Menge: 3,000 St

**03.08.0003 Zulage Regel Air**
Zulage zur Vorposition.
Ausstattung mit Regel-Air
Menge: 3,000 St

**03.08.0004 Zulage ZFH(V) 5-35 mit Wetterschutzhaube WHI 05**
*** Bedarfsposition mit GB
Zulage ZFH von ZFH(V) 5-35 mit Wetterschutzhaube WHI 05 je Fenster
1 Paar RZFH(V) 5-35 mit Wetterschutzhaube WHI 05 gem. Lüftungskonzept
Menge: 3,000 St

**03.08.0005 Zulage Fensterrahmenverbreiterungsprofil 70 mm**
*** Bedarfsposition mit GB
Zulage zur Vorposition
Fensterrahmenverbreiterungsprofil 70 mm
umlaufend für den Anschluß an bauseitiges Mauerwerk
für das gesamte Fensterelement
Menge: 3,000 St

**03.08.0012 KF, 1-tlg., mit Rollo, B/H= 165/220cm, SSK2, Uw= 0,95 W/m²K, g-Wert: 0,5**
Fensterelement gemäß Leitbeschreibung liefern und einbauen.

Beschlag: Dreh-Kipp
Teilung: 1-teilig, 1-Flügel
Maße: ca. 165 x 220 cm lichtes Öffnungsmaß
Anforderung Schallschutz: SSK2
Rollladen: ja
Einbauort: Straßenseite Leinestr.
Menge: 1,000 St

**03.08.0013 als Zulage vertikale u. horizontale Sprossen**
*** Bedarfsposition mit GB
als Zulage vertikale und horizontale Sprossen, innen und außen aufgeklebt
Ansichtsbreite 45 mm,
jeweils 1 x vertikal mittig Fensterflügel
und 1 x horizontal im oberen Drittel des Fensterflügels
Menge: 1,000 St

**03.08.0015 Zulage Regel Air**
Zulage zur Vorposition.
Ausstattung mit Regel-Air
Menge: 1,000 St

**03.08.0016 Zulage ZFH(V) 5-35 mit Wetterschutzhaube WHI 05**
*** Bedarfsposition mit GB
Zulage ZFH von ZFH(V) 5-35 mit Wetterschutzhaube WHI 05 je Fenster
1 Paar RZFH(V) 5-35 mit Wetterschutzhaube WHI 05 gem. Lüftungskonzept
Menge: 1,000 St

**03.08.0017 Zulage Fensterrahmenverbreiterungsprofil 70 mm**
*** Bedarfsposition mit GB
Zulage zur Vorposition
Fensterrahmenverbreiterungsprofil 70 mm
umlaufend für den Anschluß an bauseitiges Mauerwerk
für das gesamte Fensterelement
Menge: 1,000 St

**03.08.0018 KF, 1-tlg., mit Rollo, B/H= 195/175cm, SSK2, Uw= 0,95 W/m²K, g-Wert: 0,5**
Fensterelement gemäß Leitbeschreibung liefern und einbauen.

Beschlag: Dreh-Kipp
Teilung: 1-teilig, 1-Flügel
Maße: ca. 195 x 175 cm lichtes Öffnungsmaß
Anforderung Schallschutz: SSK2
Rollladen: ja

Einbauort: Straßenseite Lichtenrader Str.
Menge: 1,000 St

**03.08.0019 als Zulage vertikale u. horizontale Sprossen**
*** Bedarfsposition mit GB
als Zulage vertikale und horizontale Sprossen, innen und außen aufgeklebt
Ansichtsbreite 45 mm,
jeweils 1 x vertikal mittig Fensterflügel
und 1 x horizontal im oberen Drittel des Fensterflügels
Menge: 1,000 St

**03.08.0021 Zulage Regel Air**
Zulage zur Vorposition.
Ausstattung mit Regel-Air
Menge: 1,000 St

**03.08.0022 Zulage ZFH(V) 5-35 mit Wetterschutzhaube WHI 05**
*** Bedarfsposition mit GB
Zulage ZFH von ZFH(V) 5-35 mit Wetterschutzhaube WHI 05 je Fenster
1 Paar RZFH(V) 5-35 mit Wetterschutzhaube WHI 05 gem. Lüftungskonzept
Menge: 1,000 St

**03.08.0023 Zulage Fensterrahmenverbreiterungsprofil 70 mm**
*** Bedarfsposition mit GB
Zulage zur Vorposition
Fensterrahmenverbreiterungsprofil 70 mm
umlaufend für den Anschluß an bauseitiges Mauerwerk
für das gesamte Fensterelement
Menge: 1,000 St

#### Abschnitt 03.09 Fenster, mit festem Unterteil

**03.09.0000 KF, 1-tlg., mit festem Unterteil, B/H= 55/185cm, SSK2, Uw= 0,95 W/m²K, g-Wert: 0,5**
Fensterelement gemäß Leitbeschreibung liefern und einbauen.

Beschlag: Dreh-Kipp
Teilung: 1-teilig, 1-Flügel mit festem Unterteil
Maße: ca. 55 x 185 cm lichtes Öffnungsmaß
Anforderung Schallschutz: SSK2
Einbauort: Hofseite, Lichtenrader Str., 1.OG - 4.OG
Menge: 4,000 St

**03.09.0003 Zulage Regel Air**
Zulage zur Vorposition.
Ausstattung mit Regel-Air
Menge: 4,000 St

**03.09.0004 Zulage ZFH(V) 5-35 mit Wetterschutzhaube WHI 05**
*** Bedarfsposition mit GB
Zulage ZFH von ZFH(V) 5-35 mit Wetterschutzhaube WHI 05 je Fenster
1 Paar RZFH(V) 5-35 mit Wetterschutzhaube WHI 05 gem. Lüftungskonzept
Menge: 4,000 St

**03.09.0005 Zulage Fensterrahmenverbreiterungsprofil 70 mm**
*** Bedarfsposition mit GB
Zulage zur Vorposition
Fensterrahmenverbreiterungsprofil 70 mm
umlaufend für den Anschluß an bauseitiges Mauerwerk
für das gesamte Fensterelement
Menge: 4,000 St

#### Abschnitt 03.10 Treppenhausfenster

**03.10.0000 KF, 1-tlg., B/H= 130/160cm, SSK2, Uw= 0,95 W/m²K, g-Wert: 0,5**
Fensterelement gemäß Leitbeschreibung liefern und einbauen.

Beschlag: Kipp
Teilung: 1-teilig, 1-Flügel
Maße: ca. 130 x 160 cm lichtes Öffnungsmaß
Anforderung Schallschutz: SSK2
Einbauort: Hofseite, Treppenhäuser
Menge: 15,000 St

**03.10.0001 als Zulage vertikale u. horizontale Sprossen**
*** Bedarfsposition mit GB
als Zulage vertikale und horizontale Sprossen, innen und außen aufgeklebt
Ansichtsbreite 45 mm
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Menge: 15,000 St

**03.10.0003 Zulage Regel Air**
Zulage zur Vorposition.
Ausstattung mit Regel-Air
Menge: 15,000 St

**03.10.0004 Zulage ZFH(V) 5-35 mit Wetterschutzhaube WHI 05**
*** Bedarfsposition mit GB
Zulage ZFH von ZFH(V) 5-35 mit Wetterschutzhaube WHI 05 je Fenster
1 Paar RZFH(V) 5-35 mit Wetterschutzhaube WHI 05 gem. Lüftungskonzept
Menge: 15,000 St

**03.10.0005 Zulage Fensterrahmenverbreiterungsprofil 70 mm**
*** Bedarfsposition mit GB
Zulage zur Vorposition
Fensterrahmenverbreiterungsprofil 70 mm
umlaufend für den Anschluß an bauseitiges Mauerwerk
für das gesamte Fensterelement
Menge: 15,000 St

#### Abschnitt 03.11 Zulage RC2N

**03.11.0010 Zulage RC2N Erdgeschossfenster**
*** Bedarfsposition ohne GB
Zulage zu den Fenstern im EG zur Einbruchhemmung.
Anforderung Widerstandsklasse nach DIN EN 1627: RC2N.
Ausführung nur nach Anweisung durch die Bauleitung.

Betrifft alle Fensterelemente im EG
Menge: 41,000 St
